# D-JZ W'tal Rollregalanlage Geb.2
Angebotsaufforderung (GAEB 90, DA83)
Währung: EUR
Auftraggeber: Bau- und Liegenschaftsbetrieb NRW

## Zusätzlicher Text
Vorbemerkungen Projekt

Adresse:  Justizzentrum Wuppertal
  Amtsgericht
  Eiland 2
  42103 Wuppertal

Eigentümer:  Bau- und Liegenschaftsbetrieb NRW

Das Justizzentrum Wuppertal befindet sich auf einer Insel zwischen zwei
Armen der Wupper und besteht aus den Gebäuden Amtsgericht, Landgericht
und dem Justizneubau mit einer Tiefgarage. Die Gebäude wurden in
unterschiedlichen Baujahren errichtet. Das Amtsgericht wurde im Jahr
1910, das Landgericht im Jahr 1848 und der Justizneubau im Jahr 2005
errichtet. Das Amtsgericht und das Landgericht sind denkmalgeschützt.
Die Instandhaltungsmaßnahmen werden bei den einzelnen Gebäuden in
unterschiedlichem Umfang durchgeführt. Beim Amtsgericht und Landgericht
ist es notwendig, Gebäudeteile leerzuziehen. Beim Amtsgericht ist das
3. OG davon betroffen, beim Landgericht alle Geschosse in insgesamt 3
Bauabschnitten. Die Nutzer der jeweils leergezogenen Bereiche im Amts-
und Landgericht werden für die Dauer der jeweiligen Sanierungsmaßnahme
als Interimslösung in einer mehrgeschossigen Containeranlage in
unmittelbarer Nähe untergebracht.
Bei den Instandhaltungsmaßnahmen handelt es sich nicht um
Kernsanierungen. Die Grundrisszuschnitte bleiben erhalten, eine
Nutzungsänderung ist nicht vorgesehen. Lediglich in den WC- Räumen des
Landgerichts sind Grundrissänderungen vorzunehmen. Die drei Gebäude
wurden hinsichtlich ihres Zustandes und der technischen Ausstattung
umfassend untersucht und bewertet.
Die geplanten Hochbaumaßnahmen im Amtsgericht betreffen das
Dachgeschoss und die Dachhaut. Die zurzeit im Dachgeschoss gelagerten
Akten werden während der Sanierung im freigezogenen 3. Obergeschoss
zwischengelagert.
Für die Arbeiten werden temporär zwei Dachöffnungen erstellt, die
sowohl als Baustellenzugang-, als auch als Rettungsweg genutzt werden
können.
Die Dachdeckung aus Tondachziegeln und Schiefer, einschließlich der
Dachrinnen, Fenster, usw. werden erneuert und eine Absturzsicherung
eingebaut. Der Dachstuhl bleibt bestehen.
Im Dachgeschoss befinden sich Einbauten in Trockenbauweise, in denen
Akten - größtenteils in Rollregalanlagen- vom Amts-, Land- und
Arbeitsgericht gelagert werden. Die Rollregalanlagen und die
schadstoffbelasteten (Asbest und KMF) Trockenbauwände und -decken der
Einbauten werden entfernt und erneuert. Brandschutzmaßnahmen im
Dachgeschoss werden umgesetzt.

Es muss einkalkuliert werden, dass der Transport und der Verkehrsweg
zur Baustelle im Dachgeschoss über das Außengerüst bzw. dem Bauaufzug
am Außengerüst erfolgen soll. Der Transportweg erfolgt zunächst von P2
(s. Baulogistik-Konzept) ca. 120 m bis zum an der Nord-Ost Fassade,
straßenseitig, gelegenen Fassadengerüst bzw.  Lastenaufzug (1500 kg
Tragleistung mit einem Innenmaß von 3,30m x 1,45m) zur Einbringöffnung
im Dach. Von der Einbringöffnung aus sind noch ca. 6 Stufen und eine
Rampe, ca. 12% Steigung bis zum Ausführungsort, Länge ca. 10 m bis 40
m, zu überwinden.
Im gesamten Gebäude werden zeitgleich umfangreiche Arbeiten an der
Technik durchgeführt.
Das Gebäude bleibt während der Ausführung der Arbeiten - abgesehen von
dem 3.OG komplett bezogen. Es ist daher darauf zu achten, dass die
Belästigung durch Lärm und Schmutz so gering wie möglich gehalten wird.
Lärmintensive Arbeiten können in bestimmten Bereichen nur nach
Abstimmung mit den Gerichten und der örtlichen Bauleitung ausgeführt
werden.
Die Arbeitszeit ist grundsätzlich auf die Zeit von 7:00 Uhr bis 17:00
Uhr und auf Werktage beschränkt.  An Samstagen kann nur in Absprache
und nach Genehmigung gearbeitet werden. Es kann vorkommen, dass die
Arbeiten auf Anweisung der Gerichte komplett unterbrochen werden
müssen.
Unterbrechungen lärmintensiver Arbeiten, die der laufende Betrieb
erfordert, werden nicht gesondert vergütet, da sich die Unterbrechungen
vermeiden lassen, indem man die lärmintensiven Arbeiten vorher anmeldet
und zeitlich abstimmt.
Der AN ist verpflichtet ein Bautagebuch zu führen. Dem Auftraggeber
sind wöchentlich Arbeitsberichte mit folgendem Inhalt vorzulegen:
Namen, Anzahl und Grad der Mitarbeiter; Stunden; kurze Beschreibung der
ausgeführten Arbeiten; äußere Bedingungen wie Wetter, Temperatur;
Status des Baufortschrittes, besondere Vorkommnisse.
Die Teilnahme eines weisungsbefugten Mitarbeiters des Auftragsnehmers
an Baustellenbesprechungen ist verpflichtend. Die Regelmäßigkeit wird
durch den AG bestimmt. Die Besprechungsprotokolle sind für alle
Beteiligten verbindlich.
Der AN hat mit Abgabe des Angebotes einen für die Vertragsabwicklung
verantwortlichen Vertreter des AN zu benennen, welcher seinen ständigen
Arbeitsplatz auf der Baustelle hat und dessen Qualifikation zu belegen.
Der Auftragnehmer hat dafür zu sorgen, dass während der Arbeit auf der
Baustelle ständig eine Person anwesend ist, die es ermöglicht in
deutscher Sprache zu kommunizieren.
Unmittelbar nach Auftragserteilung müssen die ausführenden Mitarbeiter
beim Gericht sicherheitsüberprüft werden. Hierfür ist ein gültiges
Führungszeugnis ohne Einträge vorzulegen.
Der Auftragnehmer verpflichtet sich, die zur Regelung des
Arbeitsschutzes auf der Baustelle geltenden Gesetzte, Verordnungen
sowie das berufsgenossenschaftliche Vorschriftenwerk zu beachten.
Gemäß Baulogistik-Konzept werden Tagesunterkunfts-, sowie
Sanitärcontainer übergeordnet von der Baulogistik gestellt. Die
Mietbedingungen können Sie dem Konzept entnehmen. Die Kosten für eine
Containeranmietung betragen 570_/ Monat bzw. 150_/ Woche (netto).
Dem Bieter wird empfohlen, sich vor Abgabe des Angebotes die
Örtlichkeiten anzusehen. Die Terminabstimmung erfolgt über die
Vergabeplattform. Örtliche Faktoren, welche bei einer Ortsbesichtigung
ersichtlich gewesen wären, sind im Nachhinein nicht für Nachträge
zugelassen!
Termine
Die Ausführung beginnt voraussichtlich am 06.04.2026 und die Dauer der
Arbeiten ist für 15 Werktage angesetzt. Die verbindlichen
Ausführungstermine werden mindestens 2 Wochen vor Ausführung
verbindlich mitgeteilt.
Dokumentation
Folgende Unterlagen sind zur Dokumentation vorzulegen:
Unternehmerbescheinigung, Fachbauleitererklärung,
Zulassungsbescheinigungen, Eignungs- und Gütenachweise der verwendeten
Produkte, Bautagebuch.

Vorbemerkungen Leistungsbereich
Inhalt dieser Ausschreibung ist:
Im Amtsgerichtsgebäude des Justizzentrums ist im Dachgeschoss eine
manuell verschiebbare Regalanlage geplant. Sie findet im neu
geschaffenen Raum der Trockenbaueinhausung ihren Standort. Die Fläche
des Raumes umfasst ca. 127,00 m2.
Auf einer Fläche von 3,01m Breite und 30,55m Länge ist ein Podest an
der Längsseite mit Anfahrrampe zu erstellen. Das neue Schienensystem
ist darin flächenbündig zu integrieren. Das bauseits vorhandene alte
Schienensystem ist beizuarbeiten.

Technische Vorbemerkungen

Es gelten die Richtlinien des Fachausschusses Verwaltung beim
Hauptverband der gewerblichen Berufsgenossenschaften ZH 1/428. Die
Bescheinigung über die Prüfung der Arbeitssicherheit ist unbedingt
beizufügen. Der Nachweis der Gütegemeinschaft Lager- und
Betriebseinrichtungen nach dem "Gütezeichen RAL-RG 614/4 ist unbedingt
zu erbringen und mit einem Prüfzeugnis nachzuweisen.

Kanäle für Seil- oder Kettenführung sind nicht zugelassen. Es dürfen
keine Führungsprofile überstehen.
Die darauf aufgesetzte Regalanlage hat rückseitig einen Abstand von 12
cm zur Wand. An den beiden Stirnseiten der Anlage beträgt der
Wandabstand 0,80 m bzw. 1,14 m. Die Anlage wird zusätzlich von zwei
Bediengängen mit jeweils einer Breite von 0,80 m unterbrochen.

Die Fahrwagen jeder Regalachse müssen aus formstabilen Stahlprofilen
hergestellt sein und mit wartungsfreien, doppelt gelagerten Lauf- und
Führungsrädern ausgestattet sein. Die Radsätze sind in die Rollwagen zu
schrauben und dürfen nicht geschweißt sein. Ein Umbau oder Ändern der
Radsätze muss problemlos möglich sein. Die Fahrwagen erhalten
Gummipuffer, die einen Sicherheitsabstand von mind. 25 mm
gewährleisten.

Jeder Rollwagen ist an der Bedienungsseite mit einem Drehstern
auszustatten. Der Antrieb muss mit einer vollflächig geschlossenen
gekanteten Stahl- Vorsatzwand voll verkleidet sein. Damit die
Antriebskraft je Regalachse gleichmäßig übertragen wird, dient ein Rad
jedes Radsatzes als Antriebsrad.Die durchgehenden Antriebswellen müssen
aus torsionssteifem Material hergestellt sein. Es ist ein
kraftschlüssiger Antrieb einzusetzen. Für den Betrieb ist eine
Antriebsart mit 3-facher Übersetzung vorgesehen. Ein Kettenantrieb
(formschlüssiger Antrieb) ist ausgeschlossen. Der Aufbau muss in
verwindungssteifer, freitragender Ausführung erfolgen.

Für die Regale sind nur geschlossene Rahmenprofile zu verwenden und zur
Vermeidung von Bewegung und Verwindung auszusteifen. Die
Verstellbarkeit der Fachböden erfolgt schraubenlos. Ein Raster von max.
25 mm ist zu gewährleisten. Die Fachböden müssen dreiseitig nach unten
abgekantet sein und sollten nicht mehr als 25 mm aufbauen.
Tragfähigkeit der Fachböden beträgt mind. 40 kg/lfdm

Die in der Leistungsbeschreibung genannten Maße, Mengen einzener in den
Positionen genannten Elemente müssen vorab geprüft werden. Spätere
Nachforderungen wegen Behinderung beim Transport oder Aufstellen der
Regale werden nicht anerkannt.

Anlagenverzeichnis
Folgende Pläne/Anlagen sind dem LV zugehörig:
-  Logistikhandbuch / Regelwerk der Baustelle
-  Übergeordneter Baulogistikplan, Bauphase 1
-  Übergeordneter Baulogistikplan, Bauphase 2+3
-  2477_FAR_5_GR_2-P1_DG_---_02_v_-.pdf
-  2477_FAR_5_GR_2-P2_DG_---_01_v_-.pdf
-  2477_FAR_5_UP_2-01_DG_MOE_02_v_Regalanlagen

SICHERHEITS- UND GESUNDHEITSSCHUTZ (SIGEKO)

1. Sicherheitskoordination:
Die Hinweise des vom Bauherrn gemäß Baustellenverordnung eingesetzten
Koordinators und der Sicherheits- und Gesundheitsschutzplan (SiGe-
Plan) sind nach § 5 Baustellenverordnung von den ausführenden Firmen zu
berücksichtigen.

2. Sicherheitsbesprechung und Einweisung zu Sicherheits- und
Gesundheitsschutz:
Der Auftragnehmer verpflichtet sich, vor Aufnahme der Arbeiten einmal
an der Einweisung zu Sicherheits- und Gesundheitsschutz teilzunehmen
und ggf. auch weiteren Sicherheitsbesprechungen, die vom
Sicherheitskoordinator einberufen werden, beizuwohnen.

3. Selbstauskunft:
Der Auftragnehmer hat dem Koordinator vor Beginn der Arbeiten seine
Arbeitsverfahren, sowie die vorgesehenen Sicherheitsmaßnahmen anzugeben
(Selbstauskunft). Der Koordinator legt die Ausschreibung, den SiGe-
Plan und den Bauvorhabenplan zugrunde und prüft die Angaben daraufhin,
ob die Arbeiten wie vorgesehen und ohne gegenseitige Gefährdung
durchgeführt werden können. Ergibt die Prüfung, dass die
Sicherheitsmaßnahmen unzureichend sind, veranlasst der Koordinator in
Abstimmung mit der Bauleitung notwendige Änderungen der
Arbeitsverfahren oder des Arbeitsablaufs.

4. Gefährdungsbeurteilung:
Der Auftragnehmer verpflichtet sich, für die von ihm durchzuführenden
Arbeiten Gefährdungs- und Belastungsanalysen gemäß Arbeitsschutzgesetz
dem Koordinator bei Bedarf vorzulegen.

5. Benennung des Aufsichtsführenden, der Fachkraft für
Arbeitssicherheit und der Ersthelfer:
Der Auftragnehmer hat dem Koordinator Name und Adresse seiner
Montageleiter bzw. Aufsichtsführenden, der Sicherheitsfachkraft und der
Ersthelfer mitzuteilen.

6. Arbeitschutzpflichten der Arbeitgeber:
Die Tätigkeit des Koordinators befreit den Arbeitnehmer nicht von
seiner Abstimmungspflicht mit den anderen Unternehmern entsprechend § 8
ArbSchG und § 6 Abs.2 UVV"Grundsätze der Prävention" (DGUV V 1). Die
Verantwortlichkeit des Auftragnehmers für die Erfüllung der
Arbeitsschutzpflichten gegenüber seinen Beschäftigten bleibt unberührt.
Greifen Arbeitsvorgänge verschiedener Auftragnehmer ineinander, sind
die vorgefundenen Gegebenheiten zu prüfen. Dies gilt insbesondere
Baugruben und Gräben, hoch gelegene Arbeitsplätze sowie alle
Verkehrswege, Gerüste für Stromversorgung und die Allgemeinbeleuchtung
der Baustelle. Stellt der Auftragnehmer Mängel fest, sind diese
unverzüglich dem Koordinator zu melden und es ist auf Abstellung
hinzuwirken.

7. Unterweisung der Aufsichtsführenden und der Nachunternehmer:
Jeder Auftragnehmer ist dafür verantwortlich, dass seine auf der
Baustelle tätigen Bauleiter bzw. Aufsichtsführenden, einschließlich
seiner Nachunternehmer, Kenntnis über den SiGe- Plan, diese
Baustellenordnung sowie die einschlägigen Arbeitsschutz- und
Unfallverhütungsvorschriften haben.

8. Sachkundigenabnahme:
Bei Maschinen, Geräten, Werkzeugen, elektrischen Anlagen und
Betriebsmitteln sowie überwachungsbedürftigen Anlagen, die einer
Sachverständigen- oder Sachkundigenprüfpflicht unterliegen,
verpflichtet sich der Auftragnehmer, die entsprechenden Nachweise,
Aufbauanleitungen, Zulassungsbescheide, Erlaubnisse, Prüf- und
Kontrollbücher auf der Baustelle vorzuhalten.

9. Montageanweisungen:
Bei Montagearbeiten ist dem Koordinator eine Montageanweisung 14 Tage
vor Aufnahme der Arbeiten vorzulegen. Aus der Montageanweisung müssen
die Arbeitsschritte, die erforderlichen Sicherheitsmaßnahmen sowie die
zum Einsatz kommenden Maschinen, Geräte und Werkzeuge klar ersichtlich
sein. Unter dem Aspekt der Sicherheitskoordination ist
Änderungswünschen des Koordinators zu entsprechen.

10. Gefahrstoffverzeichnis:
Beim Umgang mit Gefahrstoffen sind Gefahrstoffverzeichnisse mit den
entsprechenden Sicherheitsdatenblättern auf der Baustelle vorzuhalten
und dem Koordinator bei Bedarf vorzulegen.

11. Abbruchanweisung:
Bei Durchführung von Abbrucharbeiten ist eine Abbruchanweisung, in der
die erforderlichen Sicherheitsmaßnahmen und die zum Einsatz kommenden
Maschinen, Geräte und Werkzeuge erkennbar sind, dem Koordinator 14 Tage
vor Aufnahme der Arbeiten vorzulegen.

12. Sicherheitstechnische Mängel:
Der Koordinator überprüft die Einhaltung des SiGePlans, der
Arbeitsschutzvorschriften und schreitet bei erkennbaren
Gefahrenzuständen ein. Dazu führt der Sicherheitskoordinator regelmäßig
Baustellenbegehungen durch und dokumentiert die sicherheitstechnischen
Mängel in einem Protokoll. Die Auftragnehmer sind zur unverzüglichen
Mängelbeseitigung verpflichtet und müssen die Mängelbeseitigung dem
Sicherheitskoordinator bestätigen.

13. Verstoß gegen Arbeitsschutz- und Unfallverhütungsvorschriften:
Personen, die gegen Arbeitsschutz- und Unfallverhütungsvorschriften
verstoßen oder den Anweisungen des Bauherrn oder seiner Beauftragten
hierzu nicht Folge leisten, sind durch den Arbeitnehmer abzuberufen und
zu ersetzen.

ABKÜRZUNGSVERZEICHNIS

AG  Auftraggeber
AN  Auftragnehmer
ASR  Arbeitsstättenrichtlinie
AVV  Verordnung über Europäisches Abfallverzeichnis
BauO NRW Landesbauordnung NRW
BE-Plan Baustelleneinrichtungsplan
BGF  Brutto-Grundfläche
BRI  Brutto-Rauminhalt
BVB  Besondere Vertragsbedingungen
i.M.  im Mittel (geometrisches Mittel)
li. RH  lichte Raumhöhe
LAGA  Länderarbeitsgemeinschaft Abfall
o.glw.  oder gleichwertig
OÜ  Objektüberwachung des AG
SiGeKo Sicherheits- und Gesundheitskoordinator
ü. NHN über Normalhöhennull (Höhenbezug)
LSG  Landschaftsschutzgebiet

einschl. einschließlich
max.  maximal
min.  minimal
mind.  mindestens
B  Breite
H  Höhe
L  Länge
T  Tiefe

- Ende Abkürzungsverzeichnis -

ABRECHNUNGSEINHEITEN

%  Prozent
A  Ar
cm  Zentimeter
cm²  Quadratzentimeter
cm³  Kubikzentimeter
d  Tag
h  Stunde
ha  Hektar
kg  Kilogramm
km  Kilometer
km²  Quadratkilometer
kVA  Kilovolt *Ampere
kw  Kilowatt
l  Liter
L  Liter
LE  Leistungseinheit
m  Meter
m/Wo  Meter pro Woche
m2  Quadratmeter
m2/Wo Quadratmeter pro Woche
m2d  Quadratmeter * Tage
m2Mt  Quadratmeter * Monate
m2Wo Quadratmeter * Wochen
m²  Quadratmeter
m3  Kubikmeter
m3d  Kubikmeter * Tage
m3h  Kubikmeter * Stunde
m3km  Kubikmeter * Kilometer
m3Mt  Kubikmeter * Monate
m3Wo Kubikmeter * Wochen
m³  Kubikmeter
md  Meter * Tag
mm  Millimeter
mMt  Meter * Monate
mWo  Meter * Wochen
Mt  Monat
Psch  pauschal
Paar  Paar
PAL  Palette
qm  Quadratmeter
Satz  Satz
St  Stück
St/d  Stück pro Tag
St/Jr  Stück pro Jahr
St/Mt  Stück pro Monat
St/Wo  Stück pro Woche
Std  Stück * Tag
Sth  Stück * Stunden
Stkm  Stück * Kilometer
StMt  Stück * Monate
StWo  Stück * Wochen
t  Tonne
tMt  Tonne * Monate
VE  Verpackungseinheit
Wo  Woche

- Ende Abrechnungseinheiten -

## Verschiebbare Regalanlagen
Datum: 27.02.26

### 01 Regalanlage

#### 01.01 Vorbereitende Maßnahmen, Baustelleneinrichtung

**01.01.0010 Baustelleneinrichtung**
Einrichten, Vorhalten und Räumen von
Baustelleneinrichtungen, die zur Erstellung der eigenen
Leistungen über die gesamte Bauzeit des ANs notwendig
sind.

l
Stellung sämtlicher Geräte, wie z.B. Werkzeuge,
Hebewerkzeuge, Transport- und Hebemitteln, sowie
Arbeitsplatzbeleuchtung, hierzu ist das BE-Konzept
bezüglich der zulässigen Lasten im Bereich der
Zufahrten und Aufstellflächen zu beachten.
l
Schutz von Leitungen auf dem Grundstück oder im
Gebäude, die vom AN für die eigene
Baustelleneinrichtung verlegt werden.
l
Der Auftragnehmer hat dafür Sorge zu tragen, dass ein
erfahrener, deutschsprachiger Fachbauleiter als
Vorarbeiter auf der Baustelle oder dessen
Stellvertreter per Mobiltelefon erreichbar ist.
l
Die Ausführung aller Arbeiten muss von einem
erfahrenen, deutschsprachigem, weisungsbefugten
Fachbauleiter des AN regelmäßig überwacht werden. Der
AN bestätigt mit seinem Angebot, dass er Unternehmer
und Fachbauleiter im Sinne der LBauO ist. Die
entsprechende Person ist namentlich bekanntzugeben.
l
Kosten für Baufeldreinigung - Abtransport und
sachgemäße, nach Sorten getrennte Entsorgung von
Abfall- und Reststoffen, aller Verpackungen,
Transportträger und Behältnisse, arbeitstäglich.
l
Nach Beendigung der eigenen Bauarbeiten ist die eigene
Baustelleneinrichtung zu entfernen und alle Anschlüsse
ordnungsgemäß zu übergeben. Die zur allg. BE bereit
gestellten Räume sind sauber, besenrein zu hinterlassen
und an den AG zurück zu übergeben.

Bauseitige Leistungen (ohne Umlage):
l
Baustromversorgung mit Baustromverteilerkasten
l
Bauwasser
l
Bautoiletten (im Außenbereich)
l
Fassadengerüst mit Bauaufzug im Außenbereich

Alle Behördengenehmigungen, z.B. Sondernutzung
öffentlicher Straßenraum, die zur Ausführung der
Vertragsleistungen erforderlich werden, sind vom AN
einzuholen. Damit verbundene Gebühren werden auf
Nachweis vergütet.

Zwei Wochen vor Baubeginn hat der AN mit der Bauleitung
bzw. dem Baulogistiker des AG die Flächen abzustimmen,
die für Baustelleneinrichtungen benötigt werden. Der
Platz auf der Baustelle ist gemäß beiliegendem
Baustelleneinrichtungsplan und dem Logistikkonzept
extrem eingeschränkt.

Auf der Baustelle werden zeitgleich verschiedene
Gewerke Leistungen ausführen. Der AN hat seine
Leistungserbringung in enger Abstimmung mit den anderen
Gewerken und der Bauleitung des AGs umzusetzen.

Es muss einkalkuliert werden, dass die Arbeiten im
Dachgeschoss erfolgen sollen und der Transport über das
Außengerüst bzw. dem Bauaufzug am Außengerüst erfolgen
soll. Der Transportweg erfolgt zunächst von P2 ca. 120
m bis zum an der Nord-Ost Fassade, straßenseitig,
gelegenen Fassadengerüst bzw. Lastenaufzug (1500 kg
Tragleistung) zur Einbringöffnung im Dach. Von der
Einbringöffnung aus sind noch ca. 6 Stufen und eine
Rampe, ca. 12% Steigung bis zum Ausführungsort, Länge
ca. 10 m bis 40 m, zu überwinden.
Das Bühnenmaß ist ca. 3,30m x 1,45m (Innenseite -
lichtes Maß)
Menge: 1,000 psch
Zuordnung: 391000000

**01.01.0020 Werkplanung inkl. Aufmass**
Erstellen einer projektspezifischen Werk- und
Montageplanung inklusive dem Aufmaß der bestehenden
Schienenanlage.
Bei der Planung ist zu beachten, dass die neuen
Schienen neben die alten Schiene zu montieren sind.Eine
Berechnung der Radlasten für die Regalwagen ist
ebenfalls durchzuführen.
Nachfolgend der beschriebenen Leistungen und auf
Grundlagen der Architektenpläne, unter Berücksichtigung
der örtlichen Gegebenheiten, ist ein Planung
einzureichen bestehend aus:

Grundriss, Maßstab 1:50, mít Angaben zu der örtlichen
Position der Bauteile (Schienen)

Schnitte und Details, Maßstab 1:20 mit Angaben zu der
örtlichen Position der Bauteile

Bereitstellung der Unterlagen im pdf- und dwg-
Dateiformat sowie in Papierform 3-fach an den AG bzw.
Architekten
Übernahme der Prüfanmerkungen des AG bzw. Architekten
und Einarbeitung in die Planunterlagen
Menge: 1,000 psch
Zuordnung: 391000000

#### 01.02 verschiebbare Regalanlage

*Hinweis*
Bei der Kalkulation der nachfolgenden Positionen ist
der Lieferweg zu beachten wie in der
Baustelleneinrichtung beschrieben

Die Regalanlage ist auszubilden für ca. 965 Meter
Aktenlagerung. es gibt keine fest verbauten Regale an
den Seiten - bzw. Stirnflächen. Alle Regalanlagen sind
als mobile Variante auszuführen.

**01.02.0010 mobile Regalanlage, doppelseitig nutzbar, L=2,70m**
Lieferung und Einbau von doppelseitig nutzbaren,
fahrbaren Regalwagen, zur Flachlagerung von
Papierakten. Das System muss der DIN ISO 11799 und DIN
67700 entsprechen und den RAL 614/4 und GS Richtlinien
erfüllen.
Die Gangbreiten zur Bedienuing sind mit mind. 800 mm zu
gewährleisten.Der vorgeschriebene Sicherheitsabstand
von mindestens 25 mm zwischen den Regalfronten ist
einzuhalten.

Abmessung der Anlage:
Länge: 2,70 m je Regalanlage
Höhe: von 1,80m bis max. 2,00 m
Sockelhöhe: ca. 0,15m
Tiefe: 0,70m gesamt ( 2x 35cm)
Einrichtung: je Feld 5 Fächer inkl. Abdeckplatte und
Mittelwand; keine zusätzliche Frontverkleidung
Tragwand: mit beidseitiger Schlitzung zur beidseitigen
Montage der Fachböden
Endstücke: nur einseitig gelocht
Fachböden: ca. 25-33mm stark, schraublos
höhenverstellbar.

Senkrechte Trennstäbe zur Trennung der Flachlagerung
voneinander
6 Stangen pro Regalseite/ pro Fachboden
Befestigung der Trennstäbe in Löchern der Fachböden
Abstand der Löcher in Fachböden ca. 29 cm

Mittelwand: MDF, lose

Ausführung:
- mit Handbetrieb mit Drehgriff an der Bedienseite mit
3-facher Übersetzung, der eine einhändige Bedienung
gewährleistet
- mit Kreuzstreben zur Aussteifung und Gewährleistung
der Stabilität
- mit Nummerierung an der Frontseite mittels
Klebefolie, Farbton: anthrazit
- Beschriftung in Metallhalterung mit Einschub für
Papier, Größe: A5
- Gummipuffer als Abstandshalter zwischen Regalfronten
- Regalsockel als Fahrwerkrahmen aus freitragenden,
wartungs-, und verwindungsfreien Stahlprofilen mit
integrierten Führungs- und Laufrädern
- Tragkraft: 40 kg/ Meter Regalboden
- Oberfläche: Pulverbeschichtung, RAL 9002

Abrechnung: nach Stückzahl Regalwagen

siehe dazu auch Detailplan: 2477_FAR_5_UP_2-01_DG_MOE_
01_v_Regalanlagen

Produkt der Planung: Bruynzeel Compactus Rollregal

angebotenes Fabrikat:
'......................................................
.........'
Menge: 37,000 St
Zuordnung: 389000000

**01.02.0020 Schienenanlage**
Lieferung und flächenbündiger Einbau einer
Schienenanlage inkl. Verbindungsmaterialien passend zu
dem in Position 01.02.0010 beschriebenen mobilem
Regalsystem in die Spanplatten-Podestfläche gemäß
separater Position.

Die Schienenabmessungen und Materialstärken müssen den
zu erwartenden Radlasten entsprechend dimensioniert
werden. Einschl. der erforderlichen
Nivellierungsarbeiten und Schienenverbinder.

Die Schienen der neuen Anlage werden neben den
bestehenden Schienen auf dem Rohfussboden befestigt und
sind an vorhandener Stütze vorbei zu führen.

Stolperkanten und Führungskanäle sind nicht zulässig.

Abmessungen:
Länge pro Schiene: max. 30,56 m
Material: Aluminium
Menge: 1,000 psch
Zuordnung: 389000000

**01.02.0030 Podest aus Spanplatte mit Anfahrschräge**
Lieferung und Erstellen eines Podestes mit
Anfahrtschräge aus Spanplatte zur Aufnahme der neuen
Schienenanlage auf den vorhandenen Rohboden.
Einschließlich der erforderlichen Nivellierungsarbeiten
und das Anarbeiten an die alten Schienen und an die
vorhandene Stütze.

Podeststärke: max. 25-30 mm
Länge Anfahrschräge: ca. 30,50m
Breite Anfahrschräge: max 120mm
Untergrund: Rohboden
Stütze: ca. 25/30cm
Material Podestfläche: Spanplatte, Güteklasse 2
Oberfläche: melaminharzbeschichtet
Rutschfestigkeit: R 10
Menge: 95,000 m2
Zuordnung: 389000000

#### 01.03 Stundenlohnarbeiten

**01.03.0010 Stunden Vorarbeiter**
StL-Nr. STLB-Bau 04/2024
Stundenlohnarbeiten durch Vorarbeiter/-in
der Verrechnungssatz für die jeweilige Arbeitskraft
umfasst sämtliche Aufwendungen wie Lohn- und
Gehaltskosten, Lohn- und Gehaltsnebenkosten, Zuschläge,
lohngebundene und lohnabhängige Kosten, sonstige
Sozialkosten, Gemeinkosten, Wagnis und Gewinn.
Menge: 5,000 h
Zuordnung: 399000000 091

**01.03.0020 Stunden Facharbeiter**
*** gemäß Ausführungsbeschreibung Stunden Facharbeiter
*** wie Position 01.03.0010
StL-Nr. STLB-Bau 04/2024
Stundenlohnarbeiten durch Facharbeiter/-in
Menge: 5,000 h
Zuordnung: 399000000 091

**01.03.0030 Stunden Helfer**
*** gemäß Ausführungsbeschreibung Stunden Helfer
*** wie Position 01.03.0010
StL-Nr. STLB-Bau 04/2024
Stundenlohnarbeiten durch Helfer/-in
Menge: 5,000 h
Zuordnung: 399000000 091
